# IPC - Design Belag
Leistungsbeschreibung (GAEB DA 2000 1.2, DA81)
Projekt: Design
Währung: EUR
Erstellt mit: GKPro-Server v10.4.12 T&T Datentechnik GmbH, GAEB-Konverter 10, 05.02.2025

## Design
Datum: 28.01.2025

### 0.1 IPC - Rubin XL Designbelag Bodenbelagsarbeiten

**0.1.1 Grundieren**
Vorarbeiten Untergund grundieren:
Die Untergründe sind gem. DIN 18365 3.1 bis 3.4 zu
prüfen.Scheinfugen und Risse sind mit geeigneter Vergussmasse kraftschlüssig zu schließen.
Zur Minderung der Saugfähigkeit von porösen
Untergründen wie Zementestrich oder
calziumsulfat-gebundener Estrich (Anhydrit)ist mit
044-1 Europrimer Multi Universal oder gleichwertig zu
grundieren.Giscode D1 Emicode EC 1R blauer Engel.
Verbr. ca. 100-150gr/m² (1:5 verdünnt)

 Erzeugnis/Typ der Grundierung

'..........'................................................''
vom Bieter einzutragen
Menge: 0,000 m2

**0.1.2 Spachteln**
Vorarbeiten Untergund spachteln:
Der Untergrund muß den Anforderungen der
VOB/DIN 18365,18356,18202 Önorm B 2236-1, SIA SN253
sowie den aktuellen BEB-und TKB Merkblättern
entsprechen,inbesondere dauertrocken, fest, riss- und
staubfrei sein. Den mit der Grundierung vorbehandelten Estrich mit einer zementären Spachtelmasse Europlan 977 oder gleichwertig mindestens 1,5-3 mm spachteln
oder rakeln.

 Erzeugnis/Typ der Spachtelmasse

'..........'................................................''
vom Bieter einzutragen
Menge: 0,000 m2

**0.1.3 IPC-Rubin XL Designbelag**
IPC - Rubin XL Designbelag Abmessung 2,5x238x1229mm
Bodenbelag aus Polyvinylchlorid, heterogen,mit
2 maliger werkseitiger Oberflächenbeschichtung Basis UV Lack mit UV Protektor und UV Lack mit Anti-Scratch-Ausrüstung,mit 4 seitig gefaster Kante.
Oberfläche authentische Registerprägung,
Holz-Dessinierung,Farbton nach Wahl aus Standardkollektion 17 Dekore
TÜV Profi Cert Premium qualitätsgeprüfte Qualität
Diese Qualität entspricht den QNG Vorschriten
Einstufung: DIN EN 10874 Klassen 33/42.
Verschleißgruppe T,
Stärke der Nutzschicht in mm 0,55
100% neues PVC Material,
kein Recyclingmaterial.
Geeignet für Stuhlrollen DIN EN 425 Typ W
Brandverhalten EN 13501-1 Bfl-s1
Dimensionsstabilität gemäß EN 23999-1, 0,03-0,05%
Resteindruck DIN EN 24343-1, 0,03mm
Fußbodenheizung geeignet bis 28°C Oberflächentemperatur
Wärmedurchlasswiderstand DIN 52612-2, 0,013m² K/W Rutschhemmung DIN 51130 R10
Lichtechtheit ISO 105-BO2 >6
Chemikalieneinwirkung DIN EN 26987 beständig, abhängig von Konzentration und Einwirkzeit.
Verkleben auf vollflächig gespachtelten
ebenen Untergrund, mit faserarmiertem Nassbettkleber  des Herstellers.Die Untergründe sind gem.DIN 18365 3.1 bis 3.4 zu prüfen und zu behandeln.
Weitere technische Daten, Verlegeanleitungen
und Pflegeanleitungen unter www.ipc-v.de
Menge: 0,000 m2

**0.1.4 Sockelleisten dekorgleich oder weiß zu allen IPC Design Belägen**
Sockelleisten MDF dekorgleich oder weiß zu allen IPC Design Belägen liefern und montieren Befestigung genagelt oder geklebt je nach Wandflächen.Abmessung 14x58x2400mm
Menge: 0,000 lfm

### 0.2 IPC - Rubin XS Designbelag Bodenbelagsarbeiten

**0.2.1 Grundieren**
Vorarbeiten Untergund grundieren:
Die Untergründe sind gem. DIN 18365 3.1 bis 3.4 zu
prüfen.Scheinfugen und Risse sind mit geeigneter Vergussmasse kraftschlüssig zu schließen.
Zur Minderung der Saugfähigkeit von porösen
Untergründen wie Zementestrich oder
calziumsulfat-gebundener Estrich (Anhydrit)ist mit
044-1 Europrimer Multi Universal oder gleichwertig zu
grundieren.Giscode D1 Emicode EC 1R blauer Engel.
Verbr. ca. 100-150gr/m² (1:5 verdünnt)

 Erzeugnis/Typ der Grundierung

'..........'................................................''
vom Bieter einzutragen
Menge: 0,000 m2

**0.2.2 Spachteln**
Vorarbeiten Untergund spachteln:
Der Untergrund muß den Anforderungen der
VOB/DIN 18365,18356,18202 Önorm B 2236-1, SIA SN253
sowie den aktuellen BEB-und TKB Merkblättern
entsprechen,inbesondere dauertrocken, fest, riss- und
staubfrei sein. Den mit der Grundierung vorbehandelten Estrich mit einer zementären Spachtelmasse Europlan 977 oder gleichwertig mindestens 1,5-3 mm spachteln oder rakeln.

 Erzeugnis/Typ der Spachtelmasse

'..........'................................................''
vom Bieter einzutragen
Menge: 0,000 m2

**0.2.3 IPC-Rubin XS Designbelag**
IPC - Rubin XS Designbelag Abmessung 2,5x122x610mm
Bodenbelag aus Polyvinylchlorid, heterogen, mit
2 maliger werkseitiger Oberflächenbeschichtung Basis UV Lack mit UV Protektor und UV Lack
mit Anti-Scratch-Ausrüstung, mit 4 seitig gefaster Kante.Oberfläche authentische Registerprägung,mit Holz-Dessinierung,Farbton nach Wahl aus Standardkollektion 10 Dekore
TÜV Profi Cert Premium qualitätsgeprüfte Qualität
Diese Qualität entspricht den QNG Vorschriten
Einstufung: DIN EN 10874 Klassen 33/42.
Verschleißgruppe T,Stärke der Nutzschicht in mm 0,55
100% neues PVC Material, kein Recyclingmaterial.
Geeignet für Stuhlrollen DIN EN 425 Typ W
Brandverhalten EN 13501-1 Bfl-s1
Dimensionsstabilität gemäß EN 23999-1, 0,03-0,05%
Resteindruck DIN EN 24343-1, 0,03mm
Fußbodenheizung geeignet bis 28°C Oberflächentemperatur
Wärmedurchlasswiderstand DIN 52612-2, 0,013m² K/W Rutschhemmung DIN 51130 R10
Lichtechtheit ISO 105-BO2 >6
Chemikalieneinwirkung DIN EN 26987 beständig, abhängig von Konzentration und Einwirkzeit.
Verkleben auf vollflächig gespachtelten
ebenen Untergrund, mit faserarmiertem Nassbettkleber  des Herstellers Die Untergründe sind gem.DIN 18365 3.1 bis 3.4 zu prüfen und zu behandeln.
Weitere technische Daten,Verlegeanleitungen
und Pflegeanleitungen unter www.ipc-v.de
Verlegung als Fischgrät, Würfel, oder Leiterverband
Verlegeanleitungen und Pflegeanleitungen unter www.ipc-v.de
Menge: 0,000 m2

**0.2.4 Sockelleisten dekorgleich oder weiß zu allen IPC Design Belägen**
Sockelleisten MDF dekorgleich oder weiß zu allen IPC Design Belägen liefern und montieren Befestigung genagelt oder geklebt je nach Wandflächen. Abmessung 14x58x2400mm
Menge: 0,000 lfm

### 0.3 IPC - Opal XL Designbelag Bodenbelagsarbeiten

**0.3.1 Grundieren**
Vorarbeiten Untergund grundieren:
Die Untergründe sind gem. DIN 18365 3.1 bis 3.4 zu
prüfen.Scheinfugen und Risse sind mit geeigneter Vergussmasse kraftschlüssig zu schließen.
Zur Minderung der Saugfähigkeit von porösen
Untergründen wie Zementestrich oder
calziumsulfat-gebundener Estrich (Anhydrit)ist mit
044-1 Europrimer Multi Universal oder gleichwertig zu
grundieren.Giscode D1 Emicode EC 1R blauer Engel.
Verbr. ca. 100-150gr/m² (1:5 verdünnt)

 Erzeugnis/Typ der Grundierung

'..........'................................................''
vom Bieter einzutragen
Menge: 0,000 m2

**0.3.2 Spachteln**
Vorarbeiten Untergund spachteln:
Der Untergrund muß den Anforderungen der
VOB/DIN 18365,18356,18202 Önorm B 2236-1, SIA SN253
sowie den aktuellen BEB-und TKB Merkblättern
entsprechen,inbesondere dauertrocken, fest, riss und
staubfrei sein. Den mit der Grundierung vorbehandelten Estrich mit einer zementären Spachtelmasse Europlan 977 oder gleichwertig mindestens 1,5-3 mm spachteln oder rakeln.

 Erzeugnis/Typ der Spachtelmasse

'..........'................................................''
vom Bieter einzutragen
Menge: 0,000 m2

**0.3.3 IPC - Opal XL Designbelag**
IPC - Opal XL Designbelag Abmessung 2,5x238x1520mm
Bodenbelag aus Polyvinylchlorid, heterogen, mit
2 maliger werkseitiger Oberflächenbeschichtung Basis UV Lack mit UV Protektor und UV Lack mit Anti-Scratch-Ausrüstung,mit 4 seitig gefaster Kante.
Oberfläche authentische Registerprägung,
Holz-Dessinierung,Farbton nach Wahl aus Standardkollektion 7 Dekore
TÜV Profi Cert Premium qualitätsgeprüfte Qualität
Diese Qualität entspricht den QNG Vorschriten
Einstufung: DIN EN 10874 Klassen 33/42.
Verschleißgruppe T,
Stärke der Nutzschicht in mm 0,55
100% neues PVC Material,
kein Recyclingmaterial.
Geeignet für Stuhlrollen DIN EN 425 Typ W
Brandverhalten EN 13501-1 Bfl-s1
Dimensionsstabilität gemäß EN 23999-1, 0,03-0,05%
Resteindruck DIN EN 24343-1, 0,03mm
Fußbodenheizung geeignet bis 28°C Oberflächentemperatur
Wärmedurchlasswiderstand DIN 52612-2, 0,013m² K/W Rutschhemmung DIN 51130 R10
Lichtechtheit ISO 105-BO2 >6
Chemikalieneinwirkung DIN EN 26987 beständig, abhängig von Konzentration und Einwirkzeit.
Verkleben auf vollflächig gespachtelten
ebenen Untergrund, mit faserarmiertem Nassbettkleber  des Herstellers.Die Untergründe sind gem.DIN 18365 3.1 bis 3.4 zu prüfen und zu behandeln.
Weitere technische Daten, Verlegeanleitungen
und Pflegeanleitungen unter www.ipc-v.de
Menge: 0,000 m2

**0.3.4 Sockelleisten dekorgleich oder weißzu allen IPC Design Belägen**
Sockelleisten MDF dekorgleich oder weiß zu allen IPC Design Belägen oder weiß liefern und montieren Befestigung genagelt oder geklebt je nach Wandflächen. Abmessung 14x58x2400mm
Menge: 0,000 lfm

### 0.4 IPC - Opal XS Designbelag Bodenbelagsarbeiten

**0.4.1 Grundieren**
Vorarbeiten Untergund grundieren:
Die Untergründe sind gem. DIN 18365 3.1 bis 3.4 zu
prüfen.Scheinfugen und Risse sind mit geeigneter Vergussmasse kraftschlüssig zu schließen.
Zur Minderung der Saugfähigkeit von porösen
Untergründen wie Zementestrich oder
calziumsulfat-gebundener Estrich (Anhydrit)ist mit
044-1 Europrimer Multi Universal oder gleichwertig zu
grundieren.Giscode D1 Emicode EC 1R blauer Engel.
Verbr. ca. 100-150gr/m² (1:5 verdünnt)

 Erzeugnis/Typ der Grundierung

'..........'................................................''
vom Bieter einzutragen
Menge: 0,000 m2

**0.4.2 Spachteln**
Vorarbeiten Untergund spachteln:
Der Untergrund muß den Anforderungen der
VOB/DIN 18365,18356,18202 Önorm B 2236-1, SIA SN253
sowie den aktuellen BEB-und TKB Merkblättern
entsprechen,inbesondere dauertrocken, fest, riss- und
staubfrei sein. Den mit der Grundierung vorbehandeltem Estrich mit einer zementären Spachtelmasse Europlan 977 oder gleichwertig mindestens 1,5-3 mm spachteln oder rakeln.

 Erzeugnis/Typ der Spachtelmasse

'..........'................................................''
vom Bieter einzutragen
Menge: 0,000 m2

**0.4.3 IPC - Opal XS Designbelag**
IPC - Opal XS Designbelag Abmessung 2,5x154x770mm
Bodenbelag aus Polyvinylchlorid, heterogen, mit
2 maliger werkseitiger Oberflächenbeschichtung Basis UV Lack mit UV Protektor und UV Lack mit Anti-Scratch-Ausrüstung,mit 4 seitig gefaster Kante.
Oberfläche authentische Registerprägung,
Holz-Dessinierung,Farbton nach Wahl aus Standardkollektion 7 Dekore
TÜV Profi Cert Premium qualitätsgeprüfte Qualität
Diese Qualität entspricht den QNG Vorschriten
Einstufung: DIN EN 10874 Klassen 33/42.
Verschleißgruppe T,
Stärke der Nutzschicht in mm 0,55
100% neues PVC Material,
kein Recyclingmaterial.
Geeignet für Stuhlrollen DIN EN 425 Typ W
Brandverhalten EN 13501-1 Bfl-s1
Dimensionsstabilität gemäß EN 23999-1, 0,03-0,05%
Resteindruck DIN EN 24343-1, 0,03mm
Fußbodenheizung geeignet bis 28°C Oberflächentemperatur
Wärmedurchlasswiderstand DIN 52612-2, 0,013m² K/W Rutschhemmung DIN 51130 R10
Lichtechtheit ISO 105-BO2 >6
Chemikalieneinwirkung DIN EN 26987 beständig, abhängig von Konzentration und Einwirkzeit.
Verkleben auf vollflächig gespachtelten
ebenen Untergrund, mit faserarmiertem Nassbettkleber  des Herstellers.Die Untergründe sind gem.DIN 18365 3.1 bis 3.4 zu prüfen und zu behandeln.
Weitere technische Daten, Verlegeanleitungen
und Pflegeanleitungen unter www.ipc-v.de
Menge: 0,000 m2

**0.4.4 Sockelleisten dekorgleich oder weiß zu allen IPC Design Belägen**
Sockelleisten MDF dekorgleich oder weiß zu allen IPC Design Belägen liefern und montieren Befestigung genagelt oder geklebt je nach Wandflächen. Abmessung 14x58x2400mm
Menge: 0,000 lfm

### 0.5 IPC - Opal Chevron Designbelag Bodenbelagsarbeiten

**0.5.1 Grundieren**
Vorarbeiten Untergund grundieren:
Die Untergründe sind gem. DIN 18365 3.1 bis 3.4 zu
prüfen.Scheinfugen und Risse sind mit geeigneter Vergussmasse kraftschlüssig zu schließen.
Zur Minderung der Saugfähigkeit von porösen
Untergründen wie Zementestrich oder
calziumsulfat-gebundener Estrich (Anhydrit)ist mit
044-1 Europrimer Multi Universal oder gleichwertig zu
grundieren.Giscode D1 Emicode EC 1R blauer Engel.
Verbr. ca. 100-150gr/m² (1:5 verdünnt)

 Erzeugnis/Typ der Grundierung

'..........'................................................''
vom Bieter einzutragen
Menge: 0,000 m2

**0.5.2 Spachteln**
Der Untergrund muß den Anforderungen der
VOB/DIN 18365,18356,18202 Önorm B 2236-1, SIA SN253
sowie den aktuellen BEB-und TKB Merkblättern
entsprechen,inbesondere dauertrocken, fest, riss- und
staubfrei sein. Den mit der Grundierung vorbehandelten Estrich mit einer zementären Spachtelmasse Europlan 977 oder gleichwertig mindestens 1,5-3 mm spachteln oder rakeln.

 Erzeugnis/Typ der Spachtelmasse

'..........'................................................''
vom Bieter einzutragen
Menge: 0,000 m2

**0.5.3 IPC - Opal Chevron 60°Designbelag**
IPC - Opal Chevron 60° Designbelag Abmessung 2,5x152x718mm
Bodenbelag aus Polyvinylchlorid, heterogen, mit
2 maliger werkseitiger Oberflächenbeschichtung Basis UV Lack mit UV Protektor und UV Lack mit Anti-Scratch-Ausrüstung,mit 4 seitig gefaster Kante.
Oberfläche authentische Registerprägung,
Holz-Dessinierung,Farbton nach Wahl aus Standardkollektion 4 Dekore
TÜV Profi Cert Premium qualitätsgeprüfte Qualität
Diese Qualität entspricht den QNG Vorschriten
Einstufung: DIN EN 10874 Klassen 33/42.
Verschleißgruppe T,
Stärke der Nutzschicht in mm 0,55
100% neues PVC Material,
kein Recyclingmaterial.
Geeignet für Stuhlrollen DIN EN 425 Typ W
Brandverhalten EN 13501-1 Bfl-s1
Dimensionsstabilität gemäß EN 23999-1, 0,03-0,05%
Resteindruck DIN EN 24343-1, 0,03mm
Fußbodenheizung geeignet bis 28°C Oberflächentemperatur
Wärmedurchlasswiderstand DIN 52612-2, 0,013m² K/W Rutschhemmung DIN 51130 R10
Lichtechtheit ISO 105-BO2 >6
Chemikalieneinwirkung DIN EN 26987 beständig, abhängig von Konzentration und Einwirkzeit.
Verkleben auf vollflächig gespachtelten
ebenen Untergrund, mit faserarmiertem Nassbettkleber  des Herstellers.Die Untergründe sind gem.DIN 18365 3.1 bis 3.4 zu prüfen und zu behandeln.
Weitere technische Daten, Verlegeanleitungen
und Pflegeanleitungen unter www.ipc-v.de
Menge: 0,000 m2

**0.5.4 Sockelleisten dekorgleich oder weiß zu allen IPC Design Belägen**
Sockelleisten MDF dekorgleich oder weiß zu allen IPC Design Belägen oder weiß liefern und montieren Befestigung genagelt oder geklebt je nach Wandflächen. Abmessung 14x58x2400mm
Menge: 0,000 lfm

### 0.6 IPC - Granat Designbelag Bodenbelagsarbeiten

**0.6.1 Grundieren**
Vorarbeiten Untergund grundieren:
Die Untergründe sind gem. DIN 18365 3.1 bis 3.4 zu
prüfen.Scheinfugen und Risse sind mit geeigneter Vergussmasse kraftschlüssig zu schließen.
Zur Minderung der Saugfähigkeit von porösen
Untergründen wie Zementestrich oder
calziumsulfat-gebundener Estrich (Anhydrit)ist mit
044-1 Europrimer Multi Universal oder gleichwertig zu
grundieren.Giscode D1 Emicode EC 1R blauer Engel.
Verbr. ca. 100-150gr/m² (1:5 verdünnt)

 Erzeugnis/Typ der Grundierung

'..........'................................................''
vom Bieter einzutragen
Menge: 0,000 m2

**0.6.2 Spachteln**
Der Untergrund muß den Anforderungen der
VOB/DIN 18365,18356,18202 Önorm B 2236-1, SIA SN253
sowie den aktuellen BEB-und TKB Merkblättern
entsprechen,inbesondere dauertrocken, fest, riss- und
staubfrei sein. Den mit der Grundierung vorbehandelten Estrich mit einer zementären Spachtelmasse Europlan 977 oder gleichwertig mindestens 1,5-3 mm spachteln oder rakeln.

 Erzeugnis/Typ der Spachtelmasse

'..........'................................................''
vom Bieter einzutragen
Menge: 0,000 m2

**0.6.3 IPC - Granat Designbelag**
IPC - Granat Designbelag Abmessung 2,5x238x1227mm
Bodenbelag aus Polyvinylchlorid, heterogen, mit
2 maliger werkseitiger Oberflächenbeschichtung UV PU Keramiklack Lack mit UV Protektor, mit 4 seitig gefaster Kante.
Oberfläche Strukturprägung,Holz-Dessinierung,Farbton nach Wahl aus Standardkollektion 10 Dekore
TÜV Profi Cert Premium qualitätsgeprüfte Qualität
Diese Qualität entspricht den QNG Vorschriten
Einstufung: DIN EN 10874 Klassen 33/42.
Verschleißgruppe T,
Stärke der Nutzschicht in mm 0,55
100% neues PVC Material,
kein Recyclingmaterial.
Geeignet für Stuhlrollen DIN EN 425 Typ W
Brandverhalten EN 13501-1 Bfl-s1
Dimensionsstabilität gemäß EN 23999-1, 0,03-0,05%
Resteindruck DIN EN 24343-1, 0,03mm
Fußbodenheizung geeignet bis 28°C Oberflächentemperatur
Wärmedurchlasswiderstand DIN 52612-2, 0,013m² K/W Rutschhemmung DIN 51130 R10
Lichtechtheit ISO 105-BO2 >6
Chemikalieneinwirkung DIN EN 26987 beständig, abhängig von Konzentration und Einwirkzeit.
Verkleben auf vollflächig gespachtelten
ebenen Untergrund, mit faserarmiertem Nassbettkleber  des Herstellers.Die Untergründe sind gem.DIN 18365 3.1 bis 3.4 zu prüfen und zu behandeln.
Weitere technische Daten, Verlegeanleitungen
und Pflegeanleitungen unter www.ipc-v.de
Menge: 0,000 m2

**0.6.4 Sockelleisten dekorgleich oder weiß zu allen IPC Design Belägen**
Sockelleisten MDF dekorgleich oder weiß zu allen IPC Design Belägen liefern und montieren Befestigung genagelt oder geklebt je nach Wandflächen. Abmessung 14x58x2400mm
Menge: 0,000 lfm

### 0.7 IPC - Projekt HKL Designbelag Bodenbelagsarbeiten

**0.7.1 Grundieren**
Vorarbeiten Untergund grundieren:
Die Untergründe sind gem. DIN 18365 3.1 bis 3.4 zu
prüfen.Scheinfugen und Risse sind mit geeigneter Vergussmasse kraftschlüssig zu schließen.
Zur Minderung der Saugfähigkeit von porösen
Untergründen wie Zementestrich oder
calziumsulfat-gebundener Estrich (Anhydrit)ist mit
044-1 Europrimer Multi Universal oder gleichwertig zu
grundieren.Giscode D1 Emicode EC 1R blauer Engel.
Verbr. ca. 100-150gr/m² (1:5 verdünnt)

 Erzeugnis/Typ der Grundierung

'..........'................................................''
vom Bieter einzutragen
Menge: 0,000 m2

**0.7.2 Spachteln**
Der Untergrund muß den Anforderungen der
VOB/DIN 18365,18356,18202 Önorm B 2236-1, SIA SN253
sowie den aktuellen BEB-und TKB Merkblättern
entsprechen,inbesondere dauertrocken, fest, riss- und
staubfrei sein. Den mit der Grundierung vorbehandelten Estrich mit einer zementären Spachtelmasse Europlan 977 oder gleichwertig mindestens 1,5-3 mm spachteln oder rakeln.

 Erzeugnis/Typ der Spachtelmasse

'..........'................................................''
vom Bieter einzutragen
Menge: 0,000 m2

**0.7.3 IPC - Project Designbelag HKL**
IPC - Project Designbelag HKL (Industrieparkett)
geschütztes Design Abmessung 2,5x157x1220mm
Bodenbelag aus Polyvinylchlorid, heterogen, mit
2 maliger werkseitiger Oberflächenbeschichtung UV PU Keramiklack Lack,mit 4 seitiger Microfase.
Oberfläche authentische Strukturprägung
Holz-Dessinierung,Farbton nach Wahl aus Standardkollektion 7 Dekore
TÜV Profi Cert Premium qualitätsgeprüfte Qualität
Diese Qualität entspricht den QNG Vorschriten
Einstufung: DIN EN 10874 Klassen 33/42.
Verschleißgruppe T,
Stärke der Nutzschicht in mm 0,55
100% neues PVC Material,
kein Recyclingmaterial.
Geeignet für Stuhlrollen DIN EN 425 Typ W
Brandverhalten EN 13501-1 Bfl-s1
Dimensionsstabilität gemäß EN 23999-1, 0,03-0,05%
Resteindruck DIN EN 24343-1, 0,03mm
Fußbodenheizung geeignet bis 28°C Oberflächentemperatur
Wärmedurchlasswiderstand DIN 52612-2, 0,013m² K/W Rutschhemmung DIN 51130 R10
Lichtechtheit ISO 105-BO2 >6
Chemikalieneinwirkung DIN EN 26987 beständig, abhängig von Konzentration und Einwirkzeit.
Verkleben auf vollflächig gespachtelten
ebenen Untergrund, mit faserarmiertem Nassbettkleber  des Herstellers.
Die Untergründe sind gem.DIN 18365 3.1 bis 3.4 zu prüfen und zu behandeln.
Weitere technische Daten, Verlegeanleitungen
und Pflegeanleitungen unter www.ipc-v.de
Menge: 0,000 m2

**0.7.4 Sockelleisten dekorgleich oder weiß zu allen IPC Design Belägen**
Sockelleisten MDF dekorgleich oder weiß zu allen IPC Design Belägen liefern und montieren Befestigung genagelt oder geklebt je nach Wandflächen. Abmessung 14x58x2400mm
Menge: 0,000 lfm

### 0.8 IPC - Project Designbelag BL Bodenbelagsarbeiten

**0.8.1 Grundieren**
Vorarbeiten Untergund grundieren:
Die Untergründe sind gem. DIN 18365 3.1 bis 3.4 zu
prüfen.Scheinfugen und Risse sind mit geeigneter Vergussmasse kraftschlüssig zu schließen.
Zur Minderung der Saugfähigkeit von porösen
Untergründen wie zementestrich oder
calziumsulfat-gebundener Estrich (Anhydrit)ist mit
044-1 Europrimer Multi Universal oder gleichwertig zu
grundieren.Giscode D1 Emicode EC 1R blauer Engel.
Verbr. ca. 100-150gr/m² (1:5 verdünnt)

 Erzeugnis/Typ der Grundierung

'..........'................................................''
vom Bieter einzutragen
Menge: 0,000 m2

**0.8.2 Spachteln**
Vorarbeiten Untergund spachteln:
Der Untergrund muß den Anforderungen der
VOB/DIN 18365,18356,18202 Önorm B 2236-1, SIA SN253
sowie den aktuellen BEB-und TKB Merkblättern
entsprechen,inbesondere dauertrocken, fest, riss- und
staubfrei sein. Den mit der Grundierung vorbehandelten
Estrich mit einer zementären Spachtelmasse Europlan
977 oder gleichwertig mindestens 1,5-3 mm spachteln
oder rakeln.

 Erzeugnis/Typ der Spachtelmasse

'..........'................................................''
vom Bieter einzutragen
Menge: 0,000 m2

**0.8.3 IPC - Project Designbelag BL**
IPC - Project Designbelag BL (Industrieparkett Breitlamelle) geschützdes Design Abmessung 2,5x157x1220mm Bodenbelag aus Polyvinylchlorid, heterogen, mit 2 maliger werkseitiger Oberflächenbeschichtung UV PU Keramiklack Lack mit UV Protektor, mit 4 seitiger Microfase.Oberfläche authentische Strukturprägung
Holz-Dessinierung,Farbton nach Wahl aus Standardkollektion 5 Dekore
TÜV Profi Cert Premium qualitätsgeprüfte Qualität
Diese Qualität entspricht den QNG Vorschriten
Einstufung: DIN EN 10874 Klassen 33/42.
Verschleißgruppe T,
Stärke der Nutzschicht in mm 0,55
100% neues PVC Material,
kein Recyclingmaterial.
Geeignet für Stuhlrollen DIN EN 425 Typ W
Brandverhalten EN 13501-1 Bfl-s1
Dimensionsstabilität gemäß EN 23999-1, 0,03-0,05%
Resteindruck DIN EN 24343-1, 0,03mm
Fußbodenheizung geeignet bis 28°C Oberflächentemperatur
Wärmedurchlasswiderstand DIN 52612-2, 0,013m² K/W Rutschhemmung DIN 51130 R10
Lichtechtheit ISO 105-BO2 >6
Chemikalieneinwirkung DIN EN 26987 beständig, abhängig von Konzentration und Einwirkzeit.
Verkleben auf vollflächig gespachtelten
ebenen Untergrund, mit faserarmiertem Nassbettkleber  des Herstellers.
Die Untergründe sind gem.DIN 18365 3.1 bis 3.4 zu prüfen und zu behandeln.
Weitere technische Daten, Verlegeanleitungen
und Pflegeanleitungen unter www.ipc-v.de
Menge: 0,000 m2

**0.8.4 Sockelleisten dekorgleich oder weiß zu allen IPC Design Belägen**
Sockelleisten MDF dekorgleich oder weiß zu allen IPC Design Belägen oder weiß liefern und montieren Befestigung genagelt oder geklebt je nach Wandflächen. Abmessung 14x58x2400mm
Menge: 0,000 lfm

### 1.0 IPC - Topas XXL Designbelag Bodenbelagsarbeiten

**1.0.1 Grundieren**
Vorarbeiten Untergund grundieren:
Die Untergründe sind gem. DIN 18365 3.1 bis 3.4 zu
prüfen.Scheinfugen und Risse sind mit geeigneter Vergussmasse kraftschlüssig zu schließen.
Zur Minderung der Saugfähigkeit von porösen
Untergründen wie Zementestrich oder
calziumsulfat-gebundener Estrich (Anhydrit)ist mit
044-1 Europrimer Multi Universal oder gleichwertig zu
grundieren.Giscode D1 Emicode EC 1R blauer Engel.
Verbr. ca. 100-150gr/m² (1:5 verdünnt)

 Erzeugnis/Typ der Grundierung

'..........'................................................''
vom Bieter einzutragen
Menge: 0,000 m2

**1.0.2 Spachteln**
Der Untergrund muß den Anforderungen der
VOB/DIN 18365,18356,18202 Önorm B 2236-1, SIA SN253
sowie den aktuellen BEB-und TKB Merkblättern
entsprechen,inbesondere dauertrocken, fest, riss- und
staubfrei sein. Den mit der Grundierung vorbehandelten Estrich mit einer zementären Spachtelmasse Europlan 977 oder gleichwertig mindestens 1,5-3 mm spachteln oder rakeln.

 Erzeugnis/Typ der Spachtelmasse

'..........'................................................''
vom Bieter einzutragen
 ]
Menge: 0,000 m2

**1.0.3 IPC-Topas XXL Desinbelag Bodenbelagsarbeiten**
IPC - Topas XXL Designbelag Abmessung 3,0x253xx1530mm
Bodenbelag aus Polyvinylchlorid, heterogen, mit
2 maliger werkseitiger Oberflächenbeschichtung Basis UV Lack mit UV Protektor und UV Lack mit Anti-Scratch-Ausrüstung,mit 4 seitig gefaster Kante.
Oberfläche authentische Registerprägung,
Holz-Dessinierung,Farbton nach Wahl aus Standardkollektion 20 Dekore
TÜV Profi Cert Premium qualitätsgeprüfte Qualität
Diese Qualität entspricht den QNG Vorschriten
Einstufung: DIN EN 10874 Klassen 33/42.
Verschleißgruppe T,
Stärke der Nutzschicht in mm 0,55
100% neues PVC Material, kein Recyclingmaterial.
Geeignet für Stuhlrollen DIN EN 425 Typ W
Brandverhalten EN 13501-1 Bfl-s1
Dimensionsstabilität gemäß EN 23999-1, 0,05%
Resteindruck DIN EN 24343-1, 0,03mm
Fußbodenheizung geeignet bis 28°C Oberflächentemperatur
Wärmedurchlasswiderstand DIN 52612-2, 0,02m² K/W Rutschhemmung DIN 51130 R10
Lichtechtheit ISO 105-BO2 >6
Chemikalieneinwirkung DIN EN 26987 beständig, abhängig von Konzentration und Einwirkzeit.
Verkleben auf vollflächig gespachtelten
ebenen Untergrund, mit faserarmiertem Nassbettkleber  des Herstellers.
Die Untergründe sind gem.DIN 18365 3.1 bis 3.4 zu prüfen und zu behandeln.
Weitere technische Daten, Verlegeanleitungen
und Pflegeanleitungen unter www.ipc-v.de
Menge: 0,000 m2

**1.0.4 Sockelleisten dekorgleichoder weiß zu allen IPC Design Belägen**
Sockelleisten MDF dekorgleich oder weiß zu allen IPC Design Belägen liefern und montieren Befestigung genagelt oder geklebt je nach Wandflächen. Abmessung 14x58x2400mm
Menge: 0,000 lfm

### 1.1 IPC - Topas Clic Bodenbelagsarbeiten

**1.1.1 Grundieren**
Vorarbeiten Untergund grundieren:
Die Untergründe sind gem. DIN 18365 3.1 bis 3.4 zu
prüfen.Scheinfugen und Risse sind mit geeigneter Vergussmasse kraftschlüssig zu schließen.
Zur Minderung der Saugfähigkeit von porösen
Untergründen wie Zementestrich oder
calziumsulfat-gebundener Estrich (Anhydrit)ist mit
044-1 Europrimer Multi Universal oder gleichwertig zu
grundieren.Giscode D1 Emicode EC 1R blauer Engel.
Verbr. ca. 100-150gr/m² (1:5 verdünnt)

 Erzeugnis/Typ der Grundierung

'..........'................................................''
vom Bieter einzutragen
Menge: 0,000 m2

**1.1.2 Spachteln**
Der Untergrund muß den Anforderungen der
VOB/DIN 18365,18356,18202 Önorm B 2236-1, SIA SN253
sowie den aktuellen BEB-und TKB Merkblättern
entsprechen,inbesondere dauertrocken, fest, riss- und
staubfrei sein. Den mit der Grundierung vorbehandelten Estrich mit einer zementären Spachtelmasse Europlan 977 oder gleichwertig mindestens 1,5-3 mm spachteln oder rakeln.

 Erzeugnis/Typ der Spachtelmasse

'..........'................................................''
vom Bieter einzutragen
Menge: 0,000 m2

**1.1.3 Unterlagsbahn verlegen**
Geeignete Vinyl Unterlagsbahn, zuscheiden und im Raum vollflächig verlegen. Mindestandorderungen nach MMFA Produktgruppe 2 Höhere Anforderungen. CS Wert >= 400kPa (besser >= 600kPa) z.B. Visko Vio mit den Maßen 1,0x1000x12500mm oder gleichwertig.
Menge: 0,000 m2

**1.1.4 IPC-Topas Clic**
IPC - Topas Clic Designbelag Abmessung 5,0x250x1520mm
Bodenbelag aus Polyvinylchlorid, doppelte
Glasfaserarmierung heterogen, mit werkseitiger
Oberflächenbeschichtung
Basis UV Lack mit UV Protektor und UV Lack mit
Anti-Scratch-Ausrüstung,mit 4 seitig gefaster Kante.
Oberfläche authentische Registerprägung,mit
Holz-Dessinierung,Farbton nach Wahl aus Standardkollektion 13 Dekore
TÜV Profi Cert Premium qualitätsgeprüfte Qualität
Diese Qualität entspricht den QNG Vorschriten
Einstufung: DIN EN 10874 Klassen 23/31/42.
Verschleißgruppe T,Stärke der Nutzschicht in mm 0,55
100% neues PVC Material, kein Recyclingmaterial.
Geeignet für Stuhlrollen DIN EN 425 Typ W
Brandverhalten EN 13501-1 Bfl-s1
Dimensionsstabilität gemäß EN 23999-1, 0,03%
Resteindruck DIN EN 24343-1, 0,03mm
Fußbodenheizung geeignet bis 28°C
Wärmedurchlasswiderstand DIN 52612-2, 0,013m² K/W
Rutschhemmung DIN 51130 R9
Lichtechtheit ISO 105-BO2 >6
Chemikalieneinwirkung DIN EN 26987 beständig, abhängig
von Konzentration und Einwirkzeit.
Schwimmende Verlegung auf für IPC - Topas Clic
zugelassener Flexxdeck Strong Flexxdeck Solid oder Visco Vio 600 Unterlagsbahn, auf ebenen Untergründen. Die Untergründe sind gem. DIN 18365 3.1 bis 3.4 zu
prüfen und zu behandeln.Weitere technische Daten,
Verlegeanleitungen und Pflegeanleitungen
unter www.ipc-v.de
Menge: 0,000 m2

**1.1.5 Sockelleisten dekorgleich oder weiß zu allen IPC Design Belägen**
Sockelleisten dekorgleich oder weiß zu allen IPC Design Belägen liefern und montieren Design Belägen. Befestigung genagelt oder geklebt
je nach Wandflächen. Abmessung 14x58x2400mm
Menge: 0,000 lfm

### 1.2 IPC - Smaragd Designbelag Bodenbelagsarbeiten

**1.2.1 Grundieren**
Vorarbeiten Untergund grundieren:
Die Untergründe sind gem. DIN 18365 3.1 bis 3.4 zu
prüfen.Scheinfugen und Risse sind mit geeigneter Vergussmasse kraftschlüssig zu schließen.
Zur Minderung der Saugfähigkeit von porösen
Untergründen wie Zementestrich oder
calziumsulfat-gebundener Estrich (Anhydrit)ist mit
044-1 Europrimer Multi Universal oder gleichwertig zu
grundieren.Giscode D1 Emicode EC 1R blauer Engel.
Verbr. ca. 100-150gr/m² (1:5 verdünnt)

 Erzeugnis/Typ der Grundierung

'..........'................................................''
vom Bieter einzutragen
Menge: 0,000 m2

**1.2.2 Spachteln**
Der Untergrund muß den Anforderungen der
VOB/DIN 18365,18356,18202 Önorm B 2236-1, SIA SN253
sowie den aktuellen BEB-und TKB Merkblättern
entsprechen,inbesondere dauertrocken, fest, riss- und
staubfrei sein. Den mit der Grundierung vorbehandelten Estrich mit einer zementären Spachtelmasse Europlan 977 oder gleichwertig mindestens 1,5-3 mm spachteln oder rakeln.

 Erzeugnis/Typ der Spachtelmasse

'..........'................................................''
vom Bieter einzutragen
Menge: 0,000 m2

**1.2.3 IPC - Smaragd Designbelag**
IPC - Smaragd Designbelag Abmessung 3,0x229x1829mm
Bodenbelag aus Polyvinylchlorid, heterogen, mit
2 maliger werkseitiger Oberflächenbeschichtung Basis UV Lack mit UV Protektor und UV Lack mit Anti-Scratch-Ausrüstung, mit 4 seitig gefaster Kante.
Oberfläche authentische Registerprägung,
Holz-Dessinierung,Farbton nach Wahl aus Standardkollektion 10 Dekore
TÜV Profi Cert Premium qualitätsgeprüfte Qualität
Diese Qualität entspricht den QNG Vorschriten
Einstufung: DIN EN 10874 Klassen 33/42.
Verschleißgruppe T,
Stärke der Nutzschicht in mm 0,55
100% neues PVC Material,
kein Recyclingmaterial.
Geeignet für Stuhlrollen DIN EN 425 Typ W
Brandverhalten EN 13501-1 Bfl-s1
Dimensionsstabilität gemäß EN 23999-1, 0,03-0,05%
Resteindruck DIN EN 24343-1, 0,03mm
Fußbodenheizung geeignet bis 28°C Oberflächentemperatur
Wärmedurchlasswiderstand DIN 52612-2, 0,013m² K/W Rutschhemmung DIN 51130 R10
Lichtechtheit ISO 105-BO2 >6
Chemikalieneinwirkung DIN EN 26987 beständig, abhängig von Konzentration und Einwirkzeit.
Verkleben auf vollflächig gespachtelten
ebenen Untergrund, mit faserarmiertem Nassbettkleber  des Herstellers.
Die Untergründe sind gem.DIN 18365 3.1 bis 3.4 zu prüfen und zu behandeln.
Weitere technische Daten, Verlegeanleitungen
und Pflegeanleitungen unter www.ipc-v.de
Menge: 0,000 m2

**1.2.4 Sockelleisten dekorgleich zu allen IPC Design Belägen**
Sockelleisten MDF dekorgleich oder weiß zu allen IPC Design Belägen liefern und montieren Befestigung genagelt oder geklebt je nach Wandflächen. Abmessung 14x58x2400mm
Menge: 0,000 lfm

### 1.3 IPC - PreisWertKlasse 55 (PWK) Designbelag Bodenbelagsarbeiten

**1.3.1 Grundieren**
*** Bedarfsposition ohne GB
Vorarbeiten Untergund grundieren:
Die Untergründe sind gem. DIN 18365 3.1 bis 3.4 zu
prüfen.Scheinfugen und Risse sind mit geeigneter Vergussmasse kraftschlüssig zu schließen.
Zur Minderung der Saugfähigkeit von porösen
Untergründen wie Zementestrich oder
calziumsulfat-gebundener Estrich (Anhydrit)ist mit
044-1 Europrimer Multi Universal oder gleichwertig zu
grundieren.Giscode D1 Emicode EC 1R blauer Engel.
Verbr. ca. 100-150gr/m² (1:5 verdünnt)

 Erzeugnis/Typ der Grundierung
'..........'................................................''
vom Bieter einzutragen
Menge: 0,000 m2

**1.3.2 Spachteln**
Der Untergrund muß den Anforderungen der
VOB/DIN 18365,18356,18202 Önorm B 2236-1, SIA SN253
sowie den aktuellen BEB-und TKB Merkblättern
entsprechen,inbesondere dauertrocken, fest, riss und
staubfrei sein. Den mit der Grundierung vorbehandelten Estrich mit einer zementären Spachtelmasse Europlan 977 oder gleichwertig mindestens 1,5-3 mm spachteln oder rakeln.

 Erzeugnis/Typ der Spachtelmasse

'..........'................................................''
vom Bieter einzutragen
Menge: 0,000 m2

**1.3.3 IPC - PreisWertKlasse (PWK) 55 Designbelag**
Bodenbelag IPC - PreisWertKlasse (PWK) 55 Designbelag Abmessung 2,5x192x1180mm
aus Polyvinylchlorid, heterogen, mit werkseitiger
UV Keramiklack Oberflächenbeschichtung
mit 4 seitig gefaster Kante.
Oberfläche strukturgeprägt,Holz-Dessinierung,
Farbton nach Wahl aus Standardkollektion 7 Dekore
TÜV Profi Cert Premium qualitätsgeprüfte Qualität
Diese Qualität entspricht den QNG Vorschriten
Einstufung: DIN EN 10874 Klassen 33/42.
Verschleißgruppe T,
Stärke der Nutzschicht in mm 0,55
100% neues PVC Material, kein Recyclingmaterial.
Geeignet für Stuhlrollen DIN EN 425 Typ W
Brandverhalten EN 13501-1 Bfl-s1
Dimensionsstabilität gemäß EN 23999-1, 0,15%
Resteindruck DIN EN 24343-1, 0,04mm
Fußbodenheizung geeignet bis 28°C Oberflächentemperatur
Wärmedurchlasswiderstand DIN 52612-2, 0,013m² K/W
Rutschhemmung DIN 51130 R10
Lichtechtheit ISO 105-BO2 >6
Chemikalieneinwirkung DIN EN 26987 beständig abhängig
von Konzentration und Einwirkzeit.
Verkleben auf vollflächig gespachtelten
ebenen Untergrund, mit faserarmierten Nassbettkleber  des empfohlenen Kleberherstellers Die Untergründe sind gem.DIN 18365 3.1 bis 3.4 zu prüfen und zu behandeln.
Weitere technische Daten, Verlegeanleitungen
und Pflegeanleitungen unter www.ipc-v.de
Menge: 0,000 m2

**1.3.4 Sockelleisten dekorgleich oder weiß zu allen IPC Design Belägen**
Sockelleisten MDF dekorgleich oder weiß zu allen IPC Design Belägen liefern und montieren Befestigung genagelt oder geklebt je nach Wandflächen. Abmessung 14x58x2400mm
Menge: 0,000 lfm

### 1.4 IPC - PreisWertKlasse 55 (PWK) SPC Click Designbelag Bodenbelagsarbeiten

**1.4.1 Grundieren**
*** Bedarfsposition ohne GB
Vorarbeiten Untergund grundieren:
Die Untergründe sind gem. DIN 18365 3.1 bis 3.4 zu
prüfen.Scheinfugen und Risse sind mit geeigneter Vergussmasse kraftschlüssig zu schließen.
Zur Minderung der Saugfähigkeit von porösen
Untergründen wie Zementestrich oder
calziumsulfat-gebundener Estrich (Anhydrit)ist mit
044-1 Europrimer Multi Universal oder gleichwertig zu
grundieren.Giscode D1 Emicode EC 1R blauer Engel.
Verbr. ca. 100-150gr/m² (1:5 verdünnt)

 Erzeugnis/Typ der Grundierung
'..........'................................................''
vom Bieter einzutragen
Menge: 0,000 m2

**1.4.2 Spachteln**
Der Untergrund muß den Anforderungen der
VOB/DIN 18365,18356,18202 Önorm B 2236-1, SIA SN253
sowie den aktuellen BEB-und TKB Merkblättern
entsprechen,inbesondere dauertrocken, fest, riss und
staubfrei sein. Den mit der Grundierung vorbehandelten Estrich mit einer zementären Spachtelmasse Europlan 977 oder gleichwertig mindestens 1,5-3 mm spachteln oder rakeln.

 Erzeugnis/Typ der Spachtelmasse

'..........'................................................''
vom Bieter einzutragen
Menge: 0,000 m2

**1.4.3 Unterlagsbahn verlegen**
Geeignete Vinyl Unterlagsbahn, zuscheiden und im Raum vollflächig verlegen.
Mindestandorderungen nach MMFA Produktgruppe 2 Höhere Anforderungen. CS Wert >= 400kPa (besser >= 600kPa) z.B. Visko Vio mit den maßen 1,0x1000x12500mm oder gleichwertig.
Menge: 0,000 m2

**1.4.4 IPC - PreisWertKlasse (PWK) 55 SPC Click Designbelag**
Bodenbelag IPC - PreisWertKlasse (PWK) 55 SPC Click Designbelag Abmessung 4,5x181x1180mm
aus Polyvinylchlorid, heterogen, mit werkseitiger
UV Keramiklack Oberflächenbeschichtung
mit 4 seitig gefaster Kante. Unilin Standard Clickverbindung,
Oberfläche strukturgeprägt,Holz-Dessinierung,
Farbton nach Wahl aus Standardkollektion 7 Dekore
TÜV Profi Cert Premium qualitätsgeprüfte Qualität
Diese Qualität entspricht den QNG Vorschriten
Einstufung: DIN EN 10874 Klassen 23/33.
Verschleißgruppe T,
Stärke der Nutzschicht in mm 0,55
100% neues PVC Material, kein Recyclingmaterial.
Geeignet für Stuhlrollen DIN EN 425 Typ W
Brandverhalten EN 13501-1 Bfl-s1
Dimensionsstabilität gemäß EN 23999-1, 0,15%
Resteindruck DIN EN 24343-1, 0,04mm
Fußbodenheizung geeignet bis 28°C Oberflächentemperatur
Wärmedurchlasswiderstand DIN 52612-2, 0,013m² K/W
Rutschhemmung DIN 51130 R10
Lichtechtheit ISO 105-BO2 >6
Chemikalieneinwirkung DIN EN 26987 beständig abhängig
von Konzentration und Einwirkzeit.
Schwimmende Verlegung auf für IPC - PWK 55 SPC Clic
zugelassener Flexxdeck Strong Flexxdeck Solid oder Visco Vio 600 Unterlagsbahn, auf ebenen Untergründen. Die Untergründe sind gem.DIN 18365 3.1 bis 3.4 zu prüfen und zu behandeln.
Weitere technische Daten, Verlegeanleitungen
und Pflegeanleitungen unter www.ipc-v.de
Menge: 0,000 m2

**1.4.5 Sockelleisten dekorgleich oder weiß zu allen IPC Design Belägen**
Sockelleisten MDF dekorgleich oder weiß zu allen IPC Design Belägen liefern und montieren Befestigung genagelt oder geklebt je nach Wandflächen. Abmessung 14x58x2400mm
Menge: 0,000 lfm

### 1.5 IPC - PreisWertKlasse 30 (PWK) SPC Click Designbelag Bodenbelagsarbeiten

**1.5.1 Grundieren**
*** Bedarfsposition ohne GB
Vorarbeiten Untergund grundieren:
Die Untergründe sind gem. DIN 18365 3.1 bis 3.4 zu
prüfen.Scheinfugen und Risse sind mit geeigneter Vergussmasse kraftschlüssig zu schließen.
Zur Minderung der Saugfähigkeit von porösen
Untergründen wie Zementestrich oder
calziumsulfat-gebundener Estrich (Anhydrit)ist mit
044-1 Europrimer Multi Universal oder gleichwertig zu
grundieren.Giscode D1 Emicode EC 1R blauer Engel.
Verbr. ca. 100-150gr/m² (1:5 verdünnt)

Erzeugnis/Typ der Grundierung
'..........'................................................''
vom Bieter einzutragen
Menge: 0,000 m2

**1.5.2 Spachteln**
Der Untergrund muß den Anforderungen der
VOB/DIN 18365,18356,18202 Önorm B 2236-1, SIA SN253
sowie den aktuellen BEB-und TKB Merkblättern
entsprechen,inbesondere dauertrocken, fest, riss- und
staubfrei sein. Den mit der Grundierung vorbehandelten Estrich mit einer zementären Spachtelmasse Europlan 977 oder gleichwertig mindestens 1,5-3 mm spachteln oder rakeln.

 Erzeugnis/Typ der Spachtelmasse

'..........'................................................''
vom Bieter einzutragen
Menge: 0,000 m2

**1.5.3 Unterlagsbahn verlegen**
Geeignete Vinyl Unterlagsbahn, zuscheiden und im Raum vollflächig verlegen. Mindestandorderungen nach MMFA Produktgruppe 2 Höhere Anforderungen. CS Wert >= 400kPa (besser >= 600kPa) z.B. Visko Vio mit den maßen 1,0x1000x12500mm oder gleichwertig.
Menge: 0,000 m2

**1.5.4 IPC - PreisWertKlasse (PWK) 30 SPC Click Designbelag**
Bodenbelag IPC - PreisWertKlasse (PWK) 30 SPC Click Designbelag Abmessung 4,0x181x1180mm
aus Polyvinylchlorid, heterogen, mit werkseitiger
UV Keramiklack Oberflächenbeschichtung
mit 4 seitig gefaster Kante. Unilin Standard Clickverbindung,
Oberfläche strukturgeprägt,Holz-Dessinierung,
Farbton nach Wahl aus Standardkollektion 7 Dekore
TÜV Profi Cert Premium qualitätsgeprüfte Qualität
Diese Qualität entspricht den QNG Vorschriten
Einstufung: DIN EN 10874 Klassen 23/31.
Verschleißgruppe T,
Stärke der Nutzschicht in mm 0,30
100% neues PVC Material, kein Recyclingmaterial.
Geeignet für Stuhlrollen DIN EN 425 Typ W
Brandverhalten EN 13501-1 Bfl-s1
Dimensionsstabilität gemäß EN 23999-1, 0,15%
Resteindruck DIN EN 24343-1, 0,04mm
Fußbodenheizung geeignet bis 28°C Oberflächentemperatur
Wärmedurchlasswiderstand DIN 52612-2, 0,013m² K/W
Rutschhemmung DIN 51130 R10
Lichtechtheit ISO 105-BO2 >6
Chemikalieneinwirkung DIN EN 26987 beständig abhängig
von Konzentration und Einwirkzeit.
Schwimmende Verlegung auf für IPC - PWK 30 SPC Clic
zugelassener Flexxdeck Strong Flexdeck Solid oder Visco Vio 600 Unterlagsbahn, auf ebenen Untergründen. Die Untergründe sind gem.DIN 18365 3.1 bis 3.4 zu prüfen und zu behandeln.
Weitere technische Daten, Verlegeanleitungen
und Pflegeanleitungen unter www.ipc-v.de
Menge: 0,000 m2

**1.5.5 Sockelleisten dekorgleich oder weiß zu allen IPC Design Belägen**
Sockelleisten MDF dekorgleich oder weiß zu allen IPC Design Belägen liefern und montieren Befestigung genagelt oder geklebt je nach Wandflächen. Abmessung 14x58x2400mm
Menge: 0,000 lfm

### 1.6 IPC - PreisWertKlasse (PWK) 30 Designbelag Bodenbelagsarbeiten

**1.6.1 Grundieren**
Vorarbeiten Untergund grundieren:
Die Untergründe sind gem. DIN 18365 3.1 bis 3.4 zu
prüfen.Scheinfugen und Risse sind mit geeigneter Vergussmasse kraftschlüssig zu schließen.
Zur Minderung der Saugfähigkeit von porösen
Untergründen wie Zementestrich oder
calziumsulfat-gebundener Estrich (Anhydrit)ist mit
044-1 Europrimer Multi Universal oder gleichwertig zu
grundieren.Giscode D1 Emicode EC 1R blauer Engel.
Verbr. ca. 100-150gr/m² (1:5 verdünnt)

[TB01 Erzeugnis/Typ der Grundierung

 '................................................' ]
vom Bieter einzutragen ]
Menge: 0,000 m2

**1.6.2 Spachteln**
Der Untergrund muß den Anforderungen der
VOB/DIN 18365,18356,18202 Önorm B 2236-1, SIA SN253
sowie den aktuellen BEB-und TKB Merkblättern
entsprechen,inbesondere dauertrocken, fest, riss- und
staubfrei sein. Den mit der Grundierung vorbehandelten Estrich mit einer zementären Spachtelmasse Europlan 977 oder gleichwertig mindestens 1,5-3 mm spachteln oder rakeln.

 Erzeugnis/Typ der Spachtelmasse

'..........'................................................''
vom Bieter einzutragen
Menge: 0,000 m2

**1.6.3 IPC - PreisWertKlasse (PWK) 30 Designbelag**
Bodenbelag IPC - PreisWertKlasse (PWK) 30 Designbelag Abmessung 2,0x192x1180mm
aus Polyvinylchlorid, heterogen, mit werkseitiger
UV Keramiklack Oberflächenbeschichtung
mit 4 seitig gefaster Kante.
Oberfläche strukturgeprägt,Holz-Dessinierung,
Farbton nach Wahl aus Standardkollektion 7 Dekore
TÜV Profi Cert Premium qualitätsgeprüfte Qualität
Diese Qualität entspricht den QNG Vorschriten
Einstufung: DIN EN 10874 Klassen 23/31.
Verschleißgruppe T,
Stärke der Nutzschicht in mm 0,30
100% neues PVC Material, kein Recyclingmaterial.
Geeignet für Stuhlrollen DIN EN 425 Typ W
Brandverhalten EN 13501-1 Bfl-s1
Dimensionsstabilität gemäß EN 23999-1, 0,15%
Resteindruck DIN EN 24343-1, 0,04mm
Fußbodenheizung geeignet bis 28°C Oberflächentemperatur
Wärmedurchlasswiderstand DIN 52612-2, 0,013m² K/W
Rutschhemmung DIN 51130 R10
Lichtechtheit ISO 105-BO2 >6
Chemikalieneinwirkung DIN EN 26987 beständig abhängig
von Konzentration und Einwirkzeit.
Verkleben auf vollflächig gespachtelten
ebenen Untergrund,mit faserarmierten Nassbettkleber  des empfohlenen Kleberhersteller Die Untergründe sind gem.DIN 18365 3.1 bis 3.4 zu prüfen und zu behandeln.
Weitere technische Daten, Verlegeanleitungen
und Pflegeanleitungen unter www.ipc-v.de
Menge: 0,000 m2

**1.6.4 Sockelleisten dekorgleich oder weiß zu allen IPC Design Belägen**
Sockelleisten MDF dekorgleich oder weiß zu allen IPC Design Belägen liefern und montieren.
Befestigung genagelt oder geklebt je nach Wandflächen. Abmessung 14x58x2400mm
Menge: 0,000 lfm

### 1.7 IPC - Saphir Plus Designbelag Bodenbelagsarbeiten

**1.7.1 Grundieren**
Vorarbeiten Untergund grundieren:
Die Untergründe sind gem. DIN 18365 3.1 bis 3.4 zu
prüfen.Scheinfugen und Risse sind mit geeigneter Vergussmasse kraftschlüssig zu schließen.
Zur Minderung der Saugfähigkeit von porösen
Untergründen wie Zementestrich oder
calziumsulfat-gebundener Estrich (Anhydrit)ist mit
044-1 Europrimer Multi Universal oder gleichwertig zu
grundieren.Giscode D1 Emicode EC 1R blauer Engel.
Verbr. ca. 100-150gr/m² (1:5 verdünnt)

 Erzeugnis/Typ der Grundierung

'..........'................................................''
vom Bieter einzutragen
Menge: 0,000 m2

**1.7.2 Spachteln**
Der Untergrund muß den Anforderungen der
VOB/DIN 18365,18356,18202 Önorm B 2236-1, SIA SN253
sowie den aktuellen BEB-und TKB Merkblättern
entsprechen,inbesondere dauertrocken, fest, riss- und
staubfrei sein. Den mit der Grundierung vorbehandelten Estrich mit einer zementären Spachtelmasse Europlan 977 oder gleichwertig mindestens 1,5-3 mm spachteln oder rakeln.

 Erzeugnis/Typ der Spachtelmasse

'..........'................................................''
vom Bieter einzutragen
Menge: 0,000 m2

**1.7.3 IPC - Saphir Plus Designbelag**
Bodenbelag IPC - Saphir Plus Designbelag Abmessung 2,0x180x1220mm
aus Polyvinylchlorid, heterogen, mit
2 maliger werkseitiger Oberflächenbeschichtung Basis UV Lack mit UV Protektor und UV Lack mit Anti-Scratch-Ausrüstung.
Oberfläche strukturgeprägt,Holz-Dessinierung,
Farbton nach Wahl aus Standardkollektion 5 Dekore
TÜV Profi Cert Premium qualitätsgeprüfte Qualität
Diese Qualität entspricht den QNG Vorschriten
Einstufung: DIN EN 10874 Klassen 23/31.
Verschleißgruppe T,
Stärke der Nutzschicht in mm 0,30
100% neues PVC Material, kein Recyclingmaterial.
Geeignet für Stuhlrollen DIN EN 425 Typ W
Brandverhalten EN 13501-1 Bfl-s1
Dimensionsstabilität gemäß EN 23999-1, 0,15%
Resteindruck DIN EN 24343-1, 0,04mm
Fußbodenheizung geeignet bis 28°C Oberflächentemperatur
Wärmedurchlasswiderstand DIN 52612-2, 0,013m² K/W
Rutschhemmung DIN 51130 R10
Lichtechtheit ISO 105-BO2 >6
Chemikalieneinwirkung DIN EN 26987 beständig abhängig
von Konzentration und Einwirkzeit.
Verkleben auf vollflächig gespachtelten
ebenen Untergrund, mit faserarmiertem Nassbettkleber  des empfohlenen Kleberherstellers Die Untergründe sind gem.DIN 18365 3.1 bis 3.4 zu prüfen und zu behandeln.
Weitere technische Daten, Verlegeanleitungen
und Pflegeanleitungen unter www.ipc-v.de
Menge: 0,000 m2

**1.7.4 Sockelleisten dekorgleich oder weiß zu allen IPC Design Belägen**
Sockelleisten MDF dekorgleich oder weiß zu allen IPC Design Belägen liefern und montieren Befestigung genagelt oder geklebt je nach Wandflächen. Abmessung 14x58x2400mm
Menge: 0,000 lfm

### 1.8 IPC - Saphir Plus SPC Click Designbelag Bodenbelagsarbeiten

**1.8.1 Grundieren**
*** Bedarfsposition ohne GB
Vorarbeiten Untergund grundieren:
Die Untergründe sind gem. DIN 18365 3.1 bis 3.4 zu
prüfen.Scheinfugen und Risse sind mit geeigneter Vergussmasse kraftschlüssig zu schließen.
Zur Minderung der Saugfähigkeit von porösen
Untergründen wie Zementestrich oder
calziumsulfat-gebundener Estrich (Anhydrit)ist mit
044-1 Europrimer Multi Universal oder gleichwertig zu
grundieren.Giscode D1 Emicode EC 1R blauer Engel.
Verbr. ca. 100-150gr/m² (1:5 verdünnt)

 Erzeugnis/Typ der Grundierung

'..........'................................................''
vom Bieter einzutragen
Menge: 0,000 m2

**1.8.2 Spachteln**
Der Untergrund muß den Anforderungen der
VOB/DIN 18365,18356,18202 Önorm B 2236-1, SIA SN253
sowie den aktuellen BEB-und TKB Merkblättern
entsprechen,insbesondere dauertrocken, fest, riss- und
staubfrei sein. Den mit der Grundierung vorbehandelten Estrich mit einer zementären Spachtelmasse Europlan 977 oder gleichwertig mindestens 1,5-3 mm spachteln oder rakeln.

 Erzeugnis/Typ der Spachtelmasse

'..........'................................................''
vom Bieter einzutragen
Menge: 0,000 m2

**1.8.4 IPC - Saphir Plus SPC Click Designbelag**
Bodenbelag IPC - Saphir Plus SPC Click Designbelag Abmessung 5,0x180x1220mm
aus Polyvinylchlorid, heterogen, mit werkseitiger
Oberflächenbeschichtung
Basis UV Lack mit UV Protektor und UV Lack mit
Anti-Scratch-Ausrüstung. Unilin Standard Clickverbindung. 4,0mm SPC  Vynil mit 1,0mm IXPE aplizierter Schaumunterlage.
Oberfläche strukturgeprägt,Holz-Dessinierung,
Farbton nach Wahl aus Standardkollektion 5 Dekore
TÜV Profi Cert Premium qualitätsgeprüfte Qualität
Diese Qualität entspricht den QNG Vorschriten
Einstufung: DIN EN 10874 Klassen 23/31.
Verschleißgruppe T,
Stärke der Nutzschicht in mm 0,30
100% neues PVC Material, kein Recyclingmaterial.
Geeignet für Stuhlrollen DIN EN 425 Typ W
Brandverhalten EN 13501-1 Bfl-s1
Dimensionsstabilität gemäß EN 23999-1, 0,15%
Resteindruck DIN EN 24343-1, 0,04mm
Fußbodenheizung geeignet bis 28°C Oberflächentemperatur
Wärmedurchlasswiderstand DIN 52612-2, 0,013m² K/W
Rutschhemmung DIN 51130 R10
Lichtechtheit ISO 105-BO2 >6
Chemikalieneinwirkung DIN EN 26987 beständig abhängig
von Konzentration und Einwirkzeit.
Zur schwimmende Verlegung auf ebenen Untergründen. Die Untergründe sind gem.DIN 18365 3.1 bis 3.4 zu prüfen und zu behandeln.
Weitere technische Daten, Verlegeanleitungen
und Pflegeanleitungen unter www.ipc-v.de
Menge: 0,000 m2

**1.8.5 Sockelleisten dekorgleich oder weiß zu allen IPC Design Belägen**
Sockelleisten MDF dekorgleich oder weiß zu allen IPC Design Belägen liefern und montieren Befestigung genagelt oder geklebt je nach Wandflächen.
Abmessung 14x58x2400mm
Menge: 0,000 lfm

### 1.9 IPC - Onyx Designbelag Bodenbelagsarbeiten

**1.9.1 Grundieren**
Vorarbeiten Untergund grundieren:
Die Untergründe sind gem. DIN 18365 3.1 bis 3.4 zu
prüfen.Scheinfugen und Risse sind mit geeigneter Vergussmasse kraftschlüssig zu schließen.
Zur Minderung der Saugfähigkeit von porösen
Untergründen wie Zementestrich oder
calziumsulfat-gebundener Estrich (Anhydrit)ist mit
044-1 Europrimer Multi Universal oder gleichwertig zu
grundieren.Giscode D1 Emicode EC 1R blauer Engel.
Verbr. ca. 100-150gr/m² (1:5 verdünnt)

 Erzeugnis/Typ der Grundierung

'..........'................................................''
vom Bieter einzutragen
Menge: 0,000 m2

**1.9.2 Spachteln**
Der Untergrund muß den Anforderungen der
VOB/DIN 18365,18356,18202 Önorm B 2236-1, SIA SN253
sowie den aktuellen BEB-und TKB Merkblättern
entsprechen,inbesondere dauertrocken, fest, riss- und
staubfrei sein. Den mit der Grundierung vorbehandelten Estrich mit einer zementären Spachtelmasse Europlan 977 oder gleichwertig mindestens 1,5-3 mm spachteln oder rakeln.

 Erzeugnis/Typ der Spachtelmasse

'..........'................................................''
vom Bieter einzutragen
Menge: 0,000 m2

**1.9.3 IPC - Onyx Designbelag**
Bodenbelag IPC - Onyx Designbelag Abmessung 2,0x229x1219mm
aus Polyvinylchlorid, heterogen, mit
2 maliger werkseitiger Oberflächenbeschichtung
Basis UV Lack mit UV Protektor und UV Lack mit Anti-Scratch-Ausrüstung. mit 4 seitig gefaster Kante.
Oberfläche strukturgeprägt,Holz-Dessinierung,
Farbton nach Wahl aus Standardkollektion 10 Dekore
TÜV Profi Cert Premium qualitätsgeprüfte Qualität
Diese Qualität entspricht den QNG Vorschriten
Einstufung: DIN EN 10874 Klassen 23/31.
Verschleißgruppe T,Stärke der Nutzschicht in mm 0,30
100% neues PVC Material, kein Recyclingmaterial.
Geeignet für Stuhlrollen DIN EN 425 Typ W
Brandverhalten EN 13501-1 Bfl-s1
Dimensionsstabilität gemäß EN 23999-1, 0,15%
Resteindruck DIN EN 24343-1, 0,04mm
Fußbodenheizung geeignet bis 28°C Oberflächentemperatur
Wärmedurchlasswiderstand DIN 52612-2, 0,013m² K/W
Rutschhemmung DIN 51130 R10
Lichtechtheit ISO 105-BO2 >6
Chemikalieneinwirkung DIN EN 26987 beständig abhängig
von Konzentration und Einwirkzeit.
Verkleben auf vollflächig gespachtelten
ebenen Untergrund,mit faserarmiertem Nassbettkleber des empfohlenen Kleberherstellers
Die Untergründe sind gem.DIN 18365 3.1 bis 3.4 zu prüfen und zu behandeln.
Weitere technische Daten, Verlegeanleitungen
und Pflegeanleitungen unter www.ipc-v.de
Menge: 0,000 m2

**1.9.4 Sockelleisten dekorgleich oder weiß zu allen IPC Design Belägen**
Sockelleisten MDF dekorgleich oder weiß zu allen IPC Design Belägen liefern und montieren Befestigung genagelt oder geklebt je nach Wandflächen. Abmessung 14x58x2400mm
Menge: 0,000 lfm

### 2.0 IPC - Achat Designbelag Bodenbelagsarbeiten

**2.0.1 Grundieren**
Vorarbeiten Untergund grundieren:
Die Untergründe sind gem. DIN 18365 3.1 bis 3.4 zu
prüfen.Scheinfugen und Risse sind mit geeigneter Vergussmasse kraftschlüssig zu schließen.
Zur Minderung der Saugfähigkeit von porösen
Untergründen wie Zementestrich oder
calziumsulfat-gebundener Estrich (Anhydrit)ist mit
044-1 Europrimer Multi Universal oder gleichwertig zu
grundieren.Giscode D1 Emicode EC 1R blauer Engel.
Verbr. ca. 100-150gr/m² (1:5 verdünnt)

 Erzeugnis/Typ der Grundierung

'..........'................................................''
vom Bieter einzutragen
Menge: 0,000 m2

**2.0.2 Spachteln**
Der Untergrund muß den Anforderungen der
VOB/DIN 18365,18356,18202 Önorm B 2236-1, SIA SN253
sowie den aktuellen BEB-und TKB Merkblättern
entsprechen,insbesondere dauertrocken, fest, riss- und
staubfrei sein. Den mit der Grundierung vorbehandelten Estrich mit einer zementären Spachtelmasse Europlan 977 oder gleichwertig mindestens 1,5-3 mm spachteln oder rakeln.

 Erzeugnis/Typ der Spachtelmasse

'..........'................................................''
vom Bieter einzutragen
Menge: 0,000 m2

**2.0.3 IPC-Achat Designbelag**
IPC - Achat Designbelag verschiedene Abmessungen je nach Dekor verschieden Stärke 2,5mm
Bodenbelag aus Polyvinylchlorid,heterogen, mit
2 maliger werkseitiger Oberflächenbeschichtung UV PU Keramiklack mit 4 seitig gefaster Kante.
Oberfläche authentische Registerprägung,
Diese Qualität entspricht den QNG Vorschriten
Holz-Dessinierung,Farbton nach Wahl aus Standardkollektion 23 Dekore
TÜV Profi Cert Premium qualitätsgeprüfte Qualität
Diese Qualität entspricht den QNG Vorschriten
Einstufung: DIN EN 10874 Klassen 33/42.
Verschleißgruppe T,Stärke der Nutzschicht in mm 0,55
100% neues PVC Material, kein Recyclingmaterial.
Geeignet für Stuhlrollen DIN EN 425 Typ W
Brandverhalten EN 13501-1 Bfl-s1
Dimensionsstabilität gemäß EN 23999-1, 0,03-0,05%
Resteindruck DIN EN 24343-1, 0,03mm
Fußbodenheizung geeignet bis 28°C Oberflächentemperatur
Wärmedurchlasswiderstand DIN 52612-2, 0,013m² K/W Rutschhemmung DIN 51130 R10
Lichtechtheit ISO 105-BO2 >6
Chemikalieneinwirkung DIN EN 26987 beständig, abhängig von Konzentration und Einwirkzeit.
Verkleben auf vollflächig gespachteltem
ebenen Untergrund,mit faserarmierten Nassbettkleber des empfohlenen Kleberherstellers
Die Untergründe sind gem.DIN 18365 3.1 bis 3.4 zu prüfen und zu behandeln.
Weitere technische Daten, Verlegeanleitungen
und Pflegeanleitungen unter www.ipc-v.de
Menge: 0,000 m2

**2.0.4 Sockelleisten dekorgleich oder weiß zu allen IPC Design Belägen**
Sockelleisten MDF dekorgleich oder weiß zu allen IPC Design Belägen liefern und montieren Befestigung genagelt oder geklebt je nach Wandflächen. Abmessung 14x58x2400mm
Menge: 0,000 lfm

### 2.1 IPC - Achat Clic Designbelag Bodenbelagsarbeiten

**2.1.1 Grundieren**
Vorarbeiten Untergund grundieren:
Die Untergründe sind gem. DIN 18365 3.1 bis 3.4 zu
prüfen.Scheinfugen und Risse sind mit geeigneter Vergussmasse kraftschlüssig zu schließen.
Zur Minderung der Saugfähigkeit von porösen
Untergründen wie Zementestrich oder
calziumsulfat-gebundener Estrich (Anhydrit)ist mit
044-1 Europrimer Multi Universal oder gleichwertig zu
grundieren.Giscode D1 Emicode EC 1R blauer Engel.
Verbr. ca. 100-150gr/m² (1:5 verdünnt)

 Erzeugnis/Typ der Grundierung

'..........'................................................''
vom Bieter einzutragen
Menge: 0,000 m2

**2.1.2 Spachteln**
Der Untergrund muß den Anforderungen der
VOB/DIN 18365,18356,18202 Önorm B 2236-1, SIA SN253
sowie den aktuellen BEB-und TKB Merkblättern
entsprechen,inbesondere dauertrocken, fest, riss- und
staubfrei sein. Den mit der Grundierung vorbehandelten Estrich mit einer zementären Spachtelmasse Europlan 977 oder gleichwertig mindestens 1,5-3 mm spachteln oder rakeln.

 Erzeugnis/Typ der Spachtelmasse

'..........'................................................''
vom Bieter einzutragen
Menge: 0,000 m2

**2.1.3 IPC-Achat Clic Designbelag**
IPC - Achat Clic Designbelag mit Välinge G5 Verbindung Abmessung 5,0x305x610mm
Bodenbelag aus Polyvinylchlorid, heterogen, mit
werkseitiger Oberflächenbeschichtung UV PU Keramiklack mit 4 seitig gefaster Kante.
Glasfaserarmierung, mit 4 seitig gefaster Kante.
Oberfläche authentische Registerprägung,Stein-Beton-Dessinierung, Farbton nach Wahl aus Standardkollektion 13 Dekore
TÜV Profi Cert Premium qualitätsgeprüfte Qualität
Diese Qualität entspricht den QNG Vorschriten
Einstufung: DIN EN 10874 Klassen 33.
Verschleißgruppe T,
Stärke der Nutzschicht in mm 0,55
100% neues PVC Material, kein Recyclingmaterial.
Geeignet für Stuhlrollen DIN EN 425 Typ W
Brandverhalten EN 13501-1 Bfl-s1
Dimensionsstabilität gemäß EN 23999-1, 0,03%
Resteindruck DIN EN 24343-1, 0,03mm
Fußbodenheizung geeignet bis 28°C
Wärmedurchlasswiderstand DIN 52612-2, 0,016m² K/W
Rutschhemmung DIN 51130 R10
Lichtechtheit ISO 105-BO2 >6
Chemikalieneinwirkung DIN EN 26987 Beständig abhängig
von Konzentration und Einwirkzeit.
Schwimmende Verlegung auf für IPC Achat Clic
zugelassener Flexxdeck Strong Flexdeck Solid oder Visco 600 / Vio Unterlagsbahn. Die Untergründe sind gem.DIN 18365 3.1 bis 3.4 zu prüfen und zu behandeln.
Weitere Technische Daten,Verlegeanleitungen und
Pflegeanleitungen unter www.ipc-v.de
Menge: 0,000 m2

**2.1.4 Sockelleisten dekorgleich oder weiß zu allen IPC Design Belägen**
Sockelleisten MDF dekorgleich oder weiß zu allen IPC Design Belägen liefern und montieren Befestigung genagelt oder geklebt je nach Wandflächen. Abmessung 14x58x2400mm
Menge: 0,000 lfm

### 2.2 IPC - Achat 2 Designbelag Bodenbelagsarbeiten

**2.2.1 Grundieren**
Vorarbeiten Untergund grundieren:
Die Untergründe sind gem. DIN 18365 3.1 bis 3.4 zu
prüfen.Scheinfugen und Risse sind mit geeigneter Vergussmasse kraftschlüssig zu schließen.
Zur Minderung der Saugfähigkeit von porösen
Untergründen wie Zementestrich oder
calziumsulfat-gebundener Estrich (Anhydrit)ist mit
044-1 Europrimer Multi Universal oder gleichwertig zu
grundieren.Giscode D1 Emicode EC 1R blauer Engel.
Verbr. ca. 100-150gr/m² (1:5 verdünnt)

 Erzeugnis/Typ der Grundierung

'..........'................................................''
vom Bieter einzutragen
Menge: 0,000 m2

**2.2.2 Spachteln**
Der Untergrund muß den Anforderungen der
VOB/DIN 18365,18356,18202 Önorm B 2236-1, SIA SN253
sowie den aktuellen BEB-und TKB Merkblättern
entsprechen,inbesondere dauertrocken, fest, riss- und
staubfrei sein. Den mit der Grundierung vorbehandelten Estrich mit einer zementären Spachtelmasse Europlan 977 oder gleichwertig mindestens 1,5-3 mm spachteln oder rakeln.

 Erzeugnis/Typ der Spachtelmasse

'..........'................................................''
vom Bieter einzutragen
Menge: 0,000 m2

**2.2.3 IPC-Achat 2 Designbelag 2,5x305x610mm**
IPC - Achat 2 Designbelag Abmessung 2,5x305x610mm
Bodenbelag aus Polyvinylchlorid, heterogen, mit
2 maliger werkseitiger Oberflächenbeschichtung UV PU Keramiklack mit 4 seitig gefaster Kante.
Oberfläche authentische Registerprägung,
Schiefer oder Beton Obtik Dessinierung,Farbton nach Wahl aus Standardkollektion 2 Dekore
TÜV Profi Cert Premium qualitätsgeprüfte Qualität
Diese Qualität entspricht den QNG Vorschriten
Einstufung: DIN EN 10874 Klassen 33/42.
Verschleißgruppe T,Stärke der Nutzschicht in mm 0,55
100% neues PVC Material, kein Recyclingmaterial.
Geeignet für Stuhlrollen DIN EN 425 Typ W
Brandverhalten EN 13501-1 Bfl-s1
Dimensionsstabilität gemäß EN 23999-1, 0,03-0,05%
Resteindruck DIN EN 24343-1, 0,03mm
Fußbodenheizung geeignet bis 28°C Oberflächentemperatur
Wärmedurchlasswiderstand DIN 52612-2, 0,013m² K/W Rutschhemmung DIN 51130 R10
Lichtechtheit ISO 105-BO2 >6
Chemikalieneinwirkung DIN EN 26987 beständig, abhängig von Konzentration und Einwirkzeit.
Verkleben auf vollflächig gespachtelten
ebenen Untergrund,mit faserarmiertem Nassbettkleber des empfohlenen Kleberherstellers
Die Untergründe sind gem.DIN 18365 3.1 bis 3.4 zu prüfen und zu behandeln.
Weitere technische Daten, Verlegeanleitungen
und Pflegeanleitungen unter www.ipc-v.de
Menge: 0,000 m2

**2.2.4 IPC-Achat 2 Designbelag 2,5x457,2x457,2mm**
IPC - Achat 2 Designbelag Abmessung 2,5x457,2x457,2mm
Bodenbelag aus Polyvinylchlorid, heterogen, mit
2 maliger werkseitiger Oberflächenbeschichtung UV PU Keramiklack mit 4 seitig gefaster Kante.
Oberfläche authentische Registerprägung
Stein Beton-Dessinierung,Farbton nach Wahl aus Standardkollektion 7 Dekore
TÜV Profi Cert Premium qualitätsgeprüfte Qualität
Diese Qualität entspricht den QNG Vorschriten
Einstufung: DIN EN 10874 Klassen 33/42.
Verschleißgruppe T,Stärke der Nutzschicht in mm 0,55
100% neues PVC Material, kein Recyclingmaterial.
Geeignet für Stuhlrollen DIN EN 425 Typ W
Brandverhalten EN 13501-1 Bfl-s1
Dimensionsstabilität gemäß EN 23999-1, 0,03-0,05%
Resteindruck DIN EN 24343-1, 0,03mm
Fußbodenheizung geeignet bis 28°C Oberflächentemperatur
Wärmedurchlasswiderstand DIN 52612-2, 0,013m² K/W Rutschhemmung DIN 51130 R10
Lichtechtheit ISO 105-BO2 >6
Chemikalieneinwirkung DIN EN 26987 beständig, abhängig von Konzentration und Einwirkzeit.
Verkleben auf vollflächig gespachtelten
ebenen Untergrund,mit faserarmiertem Nassbettkleber des empfohlenen Kleberherstellers
Die Untergründe sind gem.DIN 18365 3.1 bis 3.4 zu prüfen und zu behandeln.
Weitere technische Daten, Verlegeanleitungen
und Pflegeanleitungen unter www.ipc-v.de
Menge: 0,000 m2

**2.2.5 IPC-Achat 2 Designbelag 2,5x457,2x914,4mm**
IPC - Achat 2 Designbelag Abmessung 2,5x457,2x914,4mm
Bodenbelag aus Polyvinylchlorid, heterogen, mit
2 maliger werkseitiger Oberflächenbeschichtung UV PU Keramiklack mit 4 seitig gefaster Kante.
Oberfläche Registerprägung,authentische
Holz-Dessinierung,Farbton nach Wahl aus Standardkollektion 9 Dekore
TÜV Profi Cert Premium qualitätsgeprüfte Qualität
Diese Qualität entspricht den QNG Vorschriten
Einstufung: DIN EN 10874 Klassen 33/42.
Verschleißgruppe T,Stärke der Nutzschicht in mm 0,55
100% neues PVC Material, kein Recyclingmaterial.
Geeignet für Stuhlrollen DIN EN 425 Typ W
Brandverhalten EN 13501-1 Bfl-s1
Dimensionsstabilität gemäß EN 23999-1, 0,03-0,05%
Resteindruck DIN EN 24343-1, 0,03mm
Fußbodenheizung geeignet bis 28°C Oberflächentemperatur
Wärmedurchlasswiderstand DIN 52612-2, 0,013m² K/W Rutschhemmung DIN 51130 R10
Lichtechtheit ISO 105-BO2 >6
Chemikalieneinwirkung DIN EN 26987 beständig, abhängig von Konzentration und Einwirkzeit.
Verkleben auf vollflächig gespachtelten
ebenen Untergrund,mit faserarmiertem Nassbettklebers des empfohlenen Kleberhersteller
Die Untergründe sind gem.DIN 18365 3.1 bis 3.4 zu prüfen und zu behandeln.
Weitere technische Daten, Verlegeanleitungen
und Pflegeanleitungen unter www.ipc-v.de
Menge: 0,000 m2

**2.2.6 IPC-Achat 2 Designbelag 2,5x609,6x609,6mm**
IPC - Achat 2 Designbelag Abmessung 2,5x609,6x609,6mm
Bodenbelag aus Polyvinylchlorid, heterogen,mit
2 maliger werkseitiger Oberflächenbeschichtung UV PU Keramiklack mit 4 seitig gefaster Kante.
Oberfläche Registerprägung,authentische
Holz-Dessinierung,Farbton nach Wahl aus Standardkollektion 5 Dekore
TÜV Profi Cert Premium qualitätsgeprüfte Qualität
Diese Qualität entspricht den QNG Vorschriten
Einstufung: DIN EN 10874 Klassen 33/42.
Verschleißgruppe T,Stärke der Nutzschicht in mm 0,55
100% neues PVC Material, kein Recyclingmaterial.
Geeignet für Stuhlrollen DIN EN 425 Typ W
Brandverhalten EN 13501-1 Bfl-s1
Dimensionsstabilität gemäß EN 23999-1, 0,03-0,05%
Resteindruck DIN EN 24343-1, 0,03mm
Fußbodenheizung geeignet bis 28°C Oberflächentemperatur
Wärmedurchlasswiderstand DIN 52612-2, 0,013m² K/W Rutschhemmung DIN 51130 R10
Lichtechtheit ISO 105-BO2 >6
Chemikalieneinwirkung DIN EN 26987 beständig, abhängig von Konzentration und Einwirkzeit.
Verkleben auf vollflächig gespachtelten
ebenen Untergrund,mit faserarmiertem Nassbettklebers des empfohlenen Kleberhersteller
Die Untergründe sind gem.DIN 18365 3.1 bis 3.4 zu prüfen und zu behandeln.
Weitere technische Daten, Verlegeanleitungen
und Pflegeanleitungen unter www.ipc-v.de
Menge: 0,000 m2

**2.2.7 IPC-Achat 2 Designbelag 2,5x609,6x914,4mm**
IPC - Achat 2 Designbelag Abmessung 2,5x609,6x914,4mm
Bodenbelag aus Polyvinylchlorid, heterogen, mit
2 maliger werkseitiger Oberflächenbeschichtung UV PU Keramiklack mit 4 seitig gefaster Kante.
Oberfläche Registerprägung,authentische
Holz-Dessinierung,Farbton nach Wahl aus Standardkollektion 3 Dekore
TÜV Profi Cert Premium qualitätsgeprüfte Qualität
Diese Qualität entspricht den QNG Vorschriten
Einstufung: DIN EN 10874 Klassen 33/42.
Verschleißgruppe T,Stärke der Nutzschicht in mm 0,55
100% neues PVC Material, kein Recyclingmaterial.
Geeignet für Stuhlrollen DIN EN 425 Typ W
Brandverhalten EN 13501-1 Bfl-s1
Dimensionsstabilität gemäß EN 23999-1, 0,03-0,05%
Resteindruck DIN EN 24343-1, 0,03mm
Fußbodenheizung geeignet bis 28°C Oberflächentemperatur
Wärmedurchlasswiderstand DIN 52612-2, 0,013m² K/W Rutschhemmung DIN 51130 R10
Lichtechtheit ISO 105-BO2 >6
Chemikalieneinwirkung DIN EN 26987 beständig, abhängig von Konzentration und Einwirkzeit.
Verkleben auf vollflächig gespachteltem
ebenen Untergrund,mit faserarmierten Nassbettklebers des empfohlenen Kleberhersteller
Die Untergründe sind gem.DIN 18365 3.1 bis 3.4 zu prüfen und zu behandeln.
Weitere technische Daten, Verlegeanleitungen
und Pflegeanleitungen unter www.ipc-v.de
Menge: 0,000 m2

**2.2.8 Sockelleisten dekorgleich oder weiß zu allen IPC Design Belägen**
Sockelleisten MDF dekorgleich oder weiß zu allen IPC Design Belägen oder weiß liefern und montieren Befestigung genagelt oder geklebt je nach Wandflächen. Abmessung 14x58x2400mm
Menge: 0,000 lfm

### 2.3 IPC - Achat 2 SPC Clic Designbelag Bodenbelagsarbeiten

**2.3.1 Grundieren**
Vorarbeiten Untergund grundieren:
Die Untergründe sind gem. DIN 18365 3.1 bis 3.4 zu
prüfen.Scheinfugen und Risse sind mit geeigneter Vergussmasse kraftschlüssig zu schließen.
Zur Minderung der Saugfähigkeit von porösen
Untergründen wie Zementestrich oder
calziumsulfat-gebundener Estrich (Anhydrit)ist mit
044-1 Europrimer Multi Universal oder gleichwertig zu
grundieren.Giscode D1 Emicode EC 1R blauer Engel.
Verbr. ca. 100-150gr/m² (1:5 verdünnt)

 Erzeugnis/Typ der Grundierung

'..........'................................................''
vom Bieter einzutragen
Menge: 0,000 m2

**2.3.2 Spachteln**
Der Untergrund muß den Anforderungen der
VOB/DIN 18365,18356,18202 Önorm B 2236-1, SIA SN253
sowie den aktuellen BEB-und TKB Merkblättern
entsprechen,inbesondere dauertrocken, fest, riss- und
staubfrei sein. Den mit der Grundierung vorbehandelten Estrich mit einer zementären Spachtelmasse Europlan 977 oder gleichwertig mindestens 1,5-3 mm spachteln oder rakeln.

 Erzeugnis/Typ der Spachtelmasse

'..........'................................................''
vom Bieter einzutragen
Menge: 0,000 m2

**2.3.3 Unterlagsbahn verlegen**
Geeignete Vinyl Unterlagsbahn, zuschneiden und im Raum vollflächig verlegen. Mindestanforderungen nach MMFA Produktgruppe 2 Höhere Anforderungen. CS Wert >= 400kPa (besser >= 600kPa) z.B. Visko Vio mit den Maßen 1,0x1000x12500mm oder gleichwertig.
Menge: 0,000 m2

**2.3.4 IPC-Achat 2 SPC Clic Designbelag 2,5x475,2x914,4mm**
IPC - Achat 2 SPC Clic Designbelag mit Välinge G5 Verbindung Abmessung 5,0x475,2x914,4mm
Bodenbelag aus Polyvinylchlorid, heterogen, mit 2 maliger werkseitiger Oberflächenbeschichtung UV PU Keramiklack mit 4 seitig gefaster Kante.
Oberfläche Strukturgeprägt,authentische Stein-Beton-Dessinierung, Farbton nach Wahl aus Standardkollektion 4 Dekore
TÜV Profi Cert Premium qualitätsgeprüfte Qualität
Diese Qualität entspricht den QNG Vorschriten
Einstufung: DIN EN 10874 Klassen 33.
Verschleißgruppe T,
Stärke der Nutzschicht in mm 0,55
100% neues PVC Material, kein Recyclingmaterial.
Geeignet für Stuhlrollen DIN EN 425 Typ W
Brandverhalten EN 13501-1 Bfl-s1
Dimensionsstabilität gemäß EN 23999-1, 0,03%
Resteindruck DIN EN 24343-1, 0,03mm
Fußbodenheizung geeignet bis 28°C
Wärmedurchlasswiderstand DIN 52612-2, 0,016m² K/W
Rutschhemmung DIN 51130 R10
Lichtechtheit ISO 105-BO2 >6
Chemikalieneinwirkung DIN EN 26987 Beständig abhängig
von Konzentration und Einwirkzeit.
Schwimmende Verlegung auf für IPC - Achat 2 SPC Clic
zugelassener Flexxdeck Strong Flexxdeck Solid oder Visco Vio 600 Unterlagsbahn, auf ebenen Untergründen. Die Untergründe sind gem.DIN 18365 3.1 bis 3.4 zu prüfen und zu behandeln.
Weitere Technische Daten,Verlegeanleitungen und
Pflegeanleitungen unter www.ipc-v.de
Menge: 0,000 m2

**2.3.5 IPC-Achat 2 SPC Clic Designbelag 2,5x609;6x609,6mm**
IPC - Achat 2 SPC Clic Designbelag mit Välinge G5 Verbindung Abmessung 5,0x609,6,2x609,6mm
Bodenbelag aus Polyvinylchlorid, heterogen, mit 2 maliger werkseitiger Oberflächenbeschichtung UV PU Keramiklack mit 4 seitig gefaster Kante.
Oberfläche Strukturgeprägt,authentische Stein-Beton-Dessinierung, Farbton nach Wahl aus Standardkollektion 5 Dekore
TÜV Profi Cert Premium qualitätsgeprüfte Qualität
Diese Qualität entspricht den QNG Vorschriten
Einstufung: DIN EN 10874 Klassen 33.
Verschleißgruppe T,
Stärke der Nutzschicht in mm 0,55
100% neues PVC Material, kein Recyclingmaterial.
Geeignet für Stuhlrollen DIN EN 425 Typ W
Brandverhalten EN 13501-1 Bfl-s1
Dimensionsstabilität gemäß EN 23999-1, 0,03%
Resteindruck DIN EN 24343-1, 0,03mm
Fußbodenheizung geeignet bis 28°C
Wärmedurchlasswiderstand DIN 52612-2, 0,016m² K/W
Rutschhemmung DIN 51130 R10
Lichtechtheit ISO 105-BO2 >6
Chemikalieneinwirkung DIN EN 26987 Beständig abhängig
von Konzentration und Einwirkzeit.
Schwimmende Verlegung auf für IPC - Achat 2 SPC Clic
zugelassener Flexxdeck Strong Flexxdeck Solid oder Visco Vio 600 Unterlagsbahn, auf ebenen Untergründen.  Die Untergründe sind gem.DIN 18365 3.1 bis 3.4 zu prüfen und zu behandeln.
Weitere Technische Daten,Verlegeanleitungen und
Pflegeanleitungen unter www.ipc-v.de
Menge: 0,000 m2

**2.3.6 IPC-Achat 2 SPC Clic Designbelag 2,5x609;6x914,4mm**
IPC - Achat 2 SPC Clic Designbelag mit Välinge G5 Verbindung Abmessung 5,0x609,6,2x914,4mm
Bodenbelag aus Polyvinylchlorid, heterogen, mit
2 maliger werkseitiger Oberflächenbeschichtung UV PU Keramiklack mit 4 seitig gefaster Kante.
Oberfläche Strukturgeprägt,authentische Stein-Beton-Dessinierung, Farbton nach Wahl aus Standardkollektion 3 Dekore
TÜV Profi Cert Premium qualitätsgeprüfte Qualität
Diese Qualität entspricht den QNG Vorschriten
Einstufung: DIN EN 10874 Klassen 33.
Verschleißgruppe T,Stärke der Nutzschicht in mm 0,55
100% neues PVC Material, kein Recyclingmaterial.
Geeignet für Stuhlrollen DIN EN 425 Typ W
Brandverhalten EN 13501-1 Bfl-s1
Dimensionsstabilität gemäß EN 23999-1, 0,03%
Resteindruck DIN EN 24343-1, 0,03mm
Fußbodenheizung geeignet bis 28°C
Wärmedurchlasswiderstand DIN 52612-2, 0,016m² K/W
Rutschhemmung DIN 51130 R10
Lichtechtheit ISO 105-BO2 >6
Chemikalieneinwirkung DIN EN 26987 Beständig abhängig
von Konzentration und Einwirkzeit.
Schwimmende Verlegung auf für IPC - Achat 2 SPC Clic
zugelassener Flexxdeck Strong Flexxdeck Solid oder Visco Vio 600 Unterlagsbahn,auf ebenen Untergründen.  Die Untergründe sind gem.DIN 18365 3.1 bis 3.4 zu prüfen und zu behandeln.
Weitere Technische Daten,Verlegeanleitungen und
Pflegeanleitungen unter www.ipc-v.de
Menge: 0,000 m2

**2.3.7 Sockelleisten dekorgleich oder weiß zu allen IPC Design Belägen**
Sockelleisten MDF dekorgleich oder weiß zu allen IPC Design Belägen liefern und montieren Befestigung genagelt oder geklebt je nach Wandflächen. Abmessung 14x58x2400mm
Menge: 0,000 lfm

### 5.0 IPC - Terra Designbelag Bodenbelagsarbeiten

**5.0.1 Grundieren**
Vorarbeiten Untergund grundieren:
Die Untergründe sind gem. DIN 18365 3.1 bis 3.4 zu
prüfen.Scheinfugen und Risse sind mit geeigneter Vergussmasse kraftschlüssig zu schließen.
Zur Minderung der Saugfähigkeit von porösen
Untergründen wie Zementestrich oder
calziumsulfat-gebundener Estrich (Anhydrit)ist mit
044-1 Europrimer Multi Universal oder gleichwertig zu
grundieren.Giscode D1 Emicode EC 1R blauer Engel.
Verbr. ca. 100-150gr/m² (1:5 verdünnt)

 Erzeugnis/Typ der Grundierung

'..........'................................................''
vom Bieter einzutragen
Menge: 0,000 m2

**5.0.2 Spachteln**
Der Untergrund muß den Anforderungen der
VOB/DIN 18365,18356,18202 Önorm B 2236-1, SIA SN253
sowie den aktuellen BEB-und TKB Merkblättern
entsprechen,insbesondere dauertrocken, fest, riss und
staubfrei sein. Den mit der Grundierung vorbehandelten Estrich mit einer zementären Spachtelmasse Europlan 977 oder gleichwertig mindestens 1,5-3 mm spachteln oder rakeln.

 Erzeugnis/Typ der Spachtelmasse

'..........'................................................''
vom Bieter einzutragen
Menge: 0,000 m2

**5.0.3 IPC - Terra Desinbelag Bodenbelagsarbeiten**
IPC - Terra Designbelag 100% PVC Frei mit blauem Engel, Abmessung 2,5x229x1524mm
Bodenbelag aus 100% PE (Polyethylen),heterogen, mit
2 maliger werkseitiger Oberflächenbeschichtung UV PU Keramiklack mit 4 seitig gefaster Kante,
Oberfläche authentische Registerprägung,
Holz-Dessinierung,Farbton nach Wahl aus Standardkollektion 14 Dekore
TÜV Profi Cert Premium qualitätsgeprüfte Qualität
Diese Qualität entspricht den QNG Vorschriten
Einstufung: DIN EN 10874 Klassen 23/34/42.
Verschleißgruppe T,Stärke der Nutzschicht in mm 0,30
100% neues PE Material,bis zu 30% eigenes Recyling Material kann verwendet werden.100% Recyclingfähig.
Geeignet für Stuhlrollen DIN EN 425 Typ W
Brandverhalten EN 13501-1 Bfl-s1
Dimensionsstabilität gemäß EN 23999,
32° 0,0%,
60° 0,0%,
80° 0,03%.
Resteindruck DIN EN 24343-1, 0,00mm
Fußbodenheizung geeignet bis 28°C Oberflächentemperatur
Wärmedurchlasswiderstand EN12667, 0,00656m² K/W Rutschhemmung EN16154:2023-02 Schiefe ebene R10
Lichtechtheit ISO 105-BO2 >6
Chemikalieneinwirkung DIN EN 26987 beständig, abhängig von Konzentration und Einwirkzeit.
Verkleben auf vollflächig gespachtelten
ebenen Untergrund,faserarmiertem Nassbettkleber des empfohlenen Kleberherstellers
Die Untergründe sind gem.DIN 18365 3.1 bis 3.4 zu prüfen und zu behandeln.
Weitere technische Daten,Verlegeanleitungen
und Pflegeanleitungen unter www.ipc-v.de
Menge: 0,000 m2

**5.0.4 Sockelleisten dekorgleich oder weiß zu allen IPC Design Belägen**
Sockelleisten MDF dekorgleich oder weiß zu allen IPC Design Belägen liefern und montieren Befestigung genagelt oder geklebt je nach Wandflächen. Abmessung 14x58x2400mm
Menge: 0,000 lfm
